# Trockenbauarbeiten
Angebotsaufforderung (GAEB 90, DA83)
Währung: EUR
Auftraggeber: Covivio Immobilien GmbH

## Trockenbauarbeiten
Datum: 01.04.25

*Hinweis*
Angaben zum Baumaßnahme
1.1.  Lage der Baumaßnahmen

  46537 Dinslaken
  Am Stadtbad

1.2. Ausführungszeitraum für das Gewerk
Trockenbauarbeiten

  Ende November 2025 - Anfang November 2026

1.3.  Neubaumaßnahme

  3 x 5-geschossiges Wohngebäude, Erdgeschoss, 3
Obergeschosse und  Staffelgeschoss  mit 18
Wohneinheiten sowie einer vollständigen Unterkellerung.

  _  Massivbauweise
  _  Tragende Wände aus Mauerwerk und Beton
  _  Stahlbetondecken
  _  Flachdach

1.4.  Grundstückserschließung

  Die Erschließung des Grundstückes erfolgt während
der Baumaßnahme.

1.5. Lageplan

1.6. Grundriss EG

1.7. Grundriss OG

1.8 Grundriss Staffelgeschoss

1.9. Schnitt A-A

1.10. Schnitt B-B

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Trockenbauarbeiten

1.  Allgemein

1.1
Maßgebend für die Lieferung und Ausführung der
Leistungen sind die ATV in der
VOB-Teil C und weitere DIN-Vorschriften.
Alle Leistungen sind nach dem zum Zeitpunkt der
Ausführung geltenden Normen, Verordnungen, Richtlinien
etc. auszuführen.

Folgende Vorschriften sind besonders zu beachten:

DIN  1102  Holzwolle-Leichtbauplatten nach DIN 1101
DIN  1104  Mehrschichtleichtbauplatten aus
Schaumkunststoffen u. Holzwolle
DIN 18350  Putz- u. Stuckarbeiten
DIN 18180  Verarbeitung von Gipsplatten
  Das Merkblatt Nr. 2 Oberflächengüte/Qualitätsstufen.
  Herausgeber: Industriegruppe Gipsplatten
Bundesverband der Gips- u.  Gipsbauplatten-Industrie
e.V.
  Wobei für alle Gipskartonoberflächen die
Qualitätsstufe 2 (Q2) als  vereinbart gilt.
DIN 18183  Trennwände u.Vorsatzschalen aus Gipsplatten
(Metallunterkonstruktionen)
DIN 18202  Maßtoleranzen im Hochbau, wobei für die
Putzoberfgläche die Genauigkeitsgruppe (Ziffer
2 Teil 2) als vereinbart gilt.
DIN 18334  Zimmerer- u. Holzbauarbeiten
DIN 18340  Trockenbauarbeiten
DIN  4102  Brandverhalten von Baustoffen u. Bauteilen
DIN  4108  Wärmeschutz im Hochbau
DIN  4109  Schallschutz im Hochbau
GEG  Gebäude-Energie-Gesetz

Unfallverhütungsvorschriften/ Regeln der BG Bau
(Berufsgenossenschaft der Bauwirtschaft)
BGV  BG-Vorschriften
BGR  BG-Regeln
BGI  BG-Informationen
BGG  BG-Grundsätze
BetrSichV  Betriebssicherheitsverordnung mit den
dazugehörigen Technischen  Regeln ,TRBS"
a.a.R.d.T.  Die Allgemein anerkannten Regeln der
Technik

Die Baustellenordnung der Covivio Wohnen GmbH
( siehe unter: www.covivio.de/Handwerkermarktplatz)

Grundsätzlich sind nur Produkte zu verarbeiten die
entsprechend der europäischen Richtlinien eine
CE-Kennzeichnung unterliegen und besitzen. Bezüglich
der Wärme- leitfähigkeit sind zusätzlich zur
CE-Kennzeichnung nur Bauprodukte zugelassen, die zudem
einer Fremdüberwachung einer von Ländern zugelassenen
Stelle unterliegen und entsprechend überwacht sind.

1.3
Material- u. Unterkunftsräume werden bauseits nicht zur
Verfügung gestellt.

1.4
Bauaufzüge und Gerüste werden bauseits nicht erstellt.

1.5
Stromanschlüsse sind an der Baustelle vorhanden. Die
Verbrauchskosten sind mit dem Auftraggeber zu
verrechnen.
Für die anteilgen Stromkosten werden pauschaL 0,3% von
der Schluss- rechnungssumme in Abzug gebracht.

1.6
Einen Wasseranschluß hat der Auftragnehmer selber
einzurichten, sofern erforderlich. Soweit ein
Wasseranschluss an der Baustelle vorhanden ist, sind
die Verbrauchs- kosten mit dem Auftraggeber zu
verrechnen.
Für die anteilgen Wasserkosten werden pauschaL 0,3% von
der Schluss- rechnungssumme in Abzug gebracht.

1.7
Das Fugenspachteln, sowie das Nach- bzw. Beiarbeiten
der Gipskartonoberflächen im Bereich evtl. nachträglich
eingebauter Bauteile wie z.B. Fenster, Fensterbänke,
Treppenanlagen u. -Belägen etc, ist in den EP's
einzukalkulieren u. wird nicht gesondert vergütet. Dies
gilt ebenfalls für durchzuführende Schutzmaßnahmen an
diesen Bauteilen, sowie für das Schließen kleiner
gebohrter Öffnungen.
Alle Gipskartonoberflächen sind in der Qualitätsstufe 2
(Q2) herzustellen.

1.8
Die Baustelle ist täglich sauber zu halten und
sämtliche Schutt und Materialreste sind ohne besondere
Aufforderung vom AN zu entsorgen. Der Auftraggeber
behält sich vor Bauschuttcontainer aufzustellen und die
hierfür anfallenden Kosten anteilig auf die
ausführenden Firmen umzulegen und von der
Schlussrechnung in Abzug zu bringen.

### Bereich 01 Am Stadtbad Haus 47

#### Abschnitt 01.01 GK-Wandsysteme Wohngeschosse

**01.01.0010 Metallständerwand (W112), d=125 mm**
*** Bezugsbeschreibung
Metallständerwand (W112) als Raumtrennwand
liefern und aufstellen. Unterkonstruktion aus
verzinkten C- u. U-Ständerprofilen im Abstand von
max. 62,5 cm bzw. 42 cm bei geplanter Belegung
mit Wandfliesen. Beidseitige Beplankung mit je 2x
12,5 mm GKB-Platten. Ausführung in zwei Arbeitsgängen. Nach Verlegung sämtlicher Installationsleitungen ist der Zwischenraum mit Mineralfaserdämmplatten auszufüllen und die zweite Wandseite zu beplanken. Die Oberfläche ist malerfertig
(Q2) herzustellen.
Alle Wand-, Boden- und Deckenanschlüsse sind
einzukalkulieren.
Einbaubereich:  1 (nach DIN 4103)
Höhe:  bis 3,00 m
Wanddicke:  125 mm
CW-Profil:  75x50 mm
UW-Profil:  75x40 mm
Mineralfaserplatte:  Baustoffklasse A, 60 mm dick
Feuerwiderstandskl.:  F 30-A
Schallschutz:  Rw,R 52 dB
Menge: 590,000 m²

**01.01.0020 Metallständerwand, jed. bis 4m hoch**
*** Bedarfsposition ohne GB
*** wie Position 01.01.0010
Metallständerwand (W112),  wie vor beschrieben jedoch
Einbauhöhe: bis 4,00 m
Menge: 1,000 m²

**01.01.0030 Metallständerwand (W112), d=150 mm**
Metallständerwand (W112) als Raumtrennwand
liefern und aufstellen. Unterkonstruktion aus
verzinkten C- u. U-Ständerprofilen im Abstand von
max. 62,5 cm bzw. 42 cm bei geplanter Belegung
mit Wandfliesen. Beidseitige Beplankung mit je 2x
12,5 mm GKB-Platten. Ausführung in zwei Arbeitsgängen. Nach Verlegung sämtlicher Installationsleitungen ist der Zwischenraum mit Mineralfaserdämmplatten auszufüllen und die zweite Wandseite zu beplanken. Die Oberfläche ist malerfertig
(Q2) herzustellen.
Alle Wand-, Boden- und Deckenanschlüsse sind
einzukalkulieren.
Einbaubereich:  1 (nach DIN 4103)
Höhe:  bis 3,00 m
Wanddicke:  150 mm
CW-Profil:  100x50 mm
UW-Profil:  100x40 mm
Mineralfaserplatte:  Baustoffklasse A, 80mm dick
Feuerwiderstandskl.:  F 30-A
Schallschutz:  Rw,R 53 dB
Menge: 18,000 m²

**01.01.0040 Metallständerwand, jed. bis 4m hoch**
*** Bedarfsposition ohne GB
*** wie Position 01.01.0010
Metallständerwand (W112),  wie vor beschrieben
jedoch Einbauhöhe: bis 4,00 m
Menge: 1,000 m²

**01.01.0050 Doppel-Ständerwand (W115), 2-seitig bepl., d=155 mm**
*** Bedarfsposition ohne GB
Metall-Doppelständerwand (W 115) als Raumtrenn- bzw.
Installationswand liefern und aufstellen.
Unterkonstruktion aus zwei parallel zueinander
verlaufenden Ständerreihen aus verzinkten C- u.
U-Profilen im Abstand von max. 62,5 cm bzw. 42 cm bei
geplanter Belegung mit Wandfliesen.
Beidseitige Beplankung mit je 2x 12,5 mm GKB-Platten.
Ausführung in zwei Arbeitsgängen. Nach Verlegung
sämtlicher Installationsleitungen ist der Zwischenraum
mit Mineralfaserdämmplatten aus- zufüllen und die
zweite Wandseite zu beplanken. Die Oberfläche ist
malerfertig (Q2) herzustellen.
Alle Wand - u. Deckenanschlüsse sind einzukalkulieren.

Einbaubereich  1 (nach DIN 4103)
Höhe  bis 3,00 m
Wanddicke  155 mm
CW-Profil  2x (50x50) mm
UW-Profil  2x (50x40) mm
Mineralfaserplatte  Baustoffklasse A
  2 x 40 mm dick
Feuerwiderstandskl.  F 30-A
Schallschutz  Rw, R 52 dB
Menge: 1,000 m²

**01.01.0060 Doppel-Ständerwand (W116), 2-seitig GKF bepl bis d=205mm**
Metall-Doppelständerwand (W 116) als Raumtrenn- bzw.
Installationswand liefern und aufstellen.
Unterkonstruktion aus verzinkten C- u.
U-Ständerprofilen im Abstand von max. 62,5 cm bzw. 42
cm bei geplanter Belegung mit Wand- fliesen. Die
Ständer sind durch GK-Plattenstreifen zug- u. druckfest
zu  verbinden. Beidseitige Beplankung mit je 2x 12,5 mm
GKF-Platten.
Ausführung in zwei Arbeitsgängen. Nach Verlegung
sämtlicher Installationsleitungen ist der Zwischenraum
mit Mineralfaserdämmplatten auszufüllen und die zweite
Wandseite zu beplanken. Die Oberfläche ist malerfertig
(Q2) herzustellen.
Alle Wand - u. Deckenanschlüsse sind einzukalkulieren.

Einbaubereich  1 (nach DIN 4103)
Höhe  bis 3,00 m
Wanddicke  bis 205 mm
CW-Profil  2x (50x50) mm
UW-Profil  2x (50x40) mm
Mineralfaserplatte  Baustoffklasse A
  40 mm dick
Feuerwiderstandskl.  F 30-A
Schallschutz  Rw,R 52 dB
Menge: 13,000 m²

**01.01.0070 Vorsatz-/Schachtwand (W626)**
Metallständerwand als freistehende Vorsatzschale bzw.
Schachtwand (W 626) in Verbindung mit  vorhandener Wand
sowie Montageelement für WC u.WT liefern und
aufstellen.
Unterkonstruktion aus verzinkten C- u. U-Ständer-
profilen im Abstand von max. 62,5 cm bzw. 42 cm bei
geplanter Belegung mit Wandfliesen. Einseitige
Beplankung mit je 2x12,5 mm GKB-Platten. Ausführung in
zwei Arbeitsgängen. Nach Verlegung sämtlicher
Installationsleitungen ist der Zwischenraum mit
Mineralfaserdämmplatten auszufüllen und zu beplanken.
Die Oberfläche ist malerfertig (Q2)  herzustellen. Alle
Wand-, Boden- und Deckenanschlüsse sind
einzukalkulieren.

Einbaubereich:  1 (nach DIN 4103)
Wandabstand:  100 bis 250 mm
CW-Profil:  75(50) x50 mm nach  Erfordernis
UW-Profil:  75(50) x40 mm nach  Erfordernis
Mineralfaserplatte:  Baustoffklasse A
  40 mm dick
Menge: 155,000 m²

**01.01.0080 Zulage seitl. u. obere Beplankung**
Zulage für die seitliche und oberere Beplanung der
vorbeschriebenen Vorsatz-/ Schachtwände mit 2x12,5 mm
GKB-Platten bei freistehenden nicht bis zur Decke bzw.
zu den Seitenwänden angrenzenden Vorsatzwänden.
Menge: 9,000 m²

**01.01.0090 Feuchtraumplatten (GKB-I), 2x12,5 m m, als Zul.**
Gipskartonplatten, imprägniert (GKB-I), 2x12,5mm
dick, für Feuchträume liefern und montieren, als
Zulage zu den Wandpositionen
Menge: 425,000 m²

**01.01.0100 Außenecke, rechtwinkl., als Zul.**
Außenecke, rechtwinklig, abschließen und mit
Eckschutzschienen verschiedener Art als Ab-
schluss und Kantenschutz ausführen, als Zulage.
Menge: 205,000 m

**01.01.0110 Türöffnung anlegen, als Zul.**
Türöffnungen mit UA-Sturzprofil, seitlich mit
UA-Stahlblechprofilen, raumhoch verstärkt, einschl.
Boden- u. Deckenanschluß mit Türpfosten- steckwinkel,
herstellen.
Menge: 46,000 Stck

**01.01.0120 Traverse für Wandbatterie (W235)**
*** Bedarfsposition ohne GB
Traverse für Wandbatterie (W235), aus verzinkten
Stahlprofilen, höhen- und seitenverstellbar mit
Montageplatte für Wandbatterie (Dusche, Badewanne) liefern und in die Metallständerwand
einbauen.
Menge: 1,000 Stck

**01.01.0130 Universal-Traverse (W234)**
Universal-Traverse (W234) aus Mehrschichtholzplatte u. Stahlblechprofilen für wandhängende
Lasten bis 1,5 Kn/m Wandlänge (Waschtisch),
einschl. Halterung für Ablaufrohr und Eckventile,
liefern und montieren.
Menge: 22,000 Stck

**01.01.0140 Installationsöffnungen**
Installationsöffnungen verschiedener Größe in
GK-Beplankungen herstellen. Die Installationsdurchführungen müssen sauber ausgeschnitten
und mind. 10-20 mm größer als die jeweiligen
Rohrdurchmesser sein. Die Rohrleitungen dürfen
keinen direkten Kontakt zur Gips-Bauplatte haben.
Sämtliche Schnittkanten,  z.B. an den Installationsdurchführungen, an den Bodenanschlüssen usw.
müssen vor der Montage zur Vermeidung von
Durchfeuchtungsschäden imprägniert werden.
Menge: 375,000 Stck

**01.01.0150 GK-Verkofferungen, 1x12,5 mm m. Dämm.**
*** Bedarfsposition ohne GB
Verkofferungen aus Gipskartonplatten für Stahl- träger
und Rohrleitungen an Decken, inkl. erforderlicher
Unterkonstruktion aus Metallprofilen herstellen, Fugen
und Schraubenköpfe verspachteln, Anschlüsse zu den
Wand- und Deckenflächen abrißsicher mit
Glasfaserstreifen o. ä. überspannen und Oberfläche
verspachteln.
Aufmaß:  Abwicklungsfläche
Plattendicke:  12,5 mm
Menge: 1,000 m²

#### Abschnitt 01.02 GK-Deckensysteme Wohngeschosse

*Hinweis*
Es ist ein nur ein zertifizierte System mit einer
Alterungsbeständigkeit der Materialien und
Materialverbindungen von größer 50 Jahre anzubieten,.

Anzubietenes Erzeugnis:
Knauf Insulation Luftdicht-Dämmsystem LDS oder
gleichwertig.

Vor der Ausführung ist die Gültigkeit der
Brandschutzkonstruktionen unter
www.knauf-brandschutz.de (Brandschutzordner) zu prüfen.

Angebotenes
System/Erzeugnis:  ....................

**01.02.0010 Install.-Rohrkasten, 2-seitig unter Decke**
*** Bedarfsposition ohne GB
Rohrkasten unterhalb der Decke als Installationsverkleidung in Verbindung mit vorhandener Wand und
Decke, einschl. 2-seitiger Beplankung mit 2x12,5mm
GKB-Platten liefern und montieren. Unterkonstruktion
aus verzinkten C- u. U-Ständerprofilen und
Zwischenräume mit Mineralwolle ausgefacht.
Kastenquerschnitt  bis 400 cm²
Mineralfaserwolle  Baustoffklasse A
Schallschutz  Rw,R 53 dB
Menge: 1,000 m

**01.02.0020 Deckenbekleidung D112 mit Ankerfix**
*** Bedarfsposition ohne GB
*** Bezugsbeschreibung
Deckenbekleidung/Unterdecke D112 in Verbind- ung mit
der Stahlbeton-Rohdecke, einschl.
Metallunterkonstruktion, Ankerfix-Schnellab- hänger und
einlagiger Beplankung aus 12,5mm
GK-Bauplatten liefern und einbauen. Die Ober- flächen
sind malerfertig (Q2) herzustellen.
Die Herstellung von Anschlüssen an angrenzen- den
Bauteilen ist im Einheitspreis einzukalkulieren.

Einbauhöhe:  ca. 2,45-2,75 m
Abhängehöhe:  max. 19 cm
Menge: 1,000 m²

**01.02.0030 Abhangdecke Dachschräge**
wie vor jedoch an geneigter Dachkonstruktion. Duch die
sich ergebende maximale Abhänghöhe muss ein anderes
Deckenabhangsystem gewählt werden.
ca. 10cm -105 cm
Menge: 195,000 m²

**01.02.0040 D112, jed. mit Diretabhänger**
*** Bedarfsposition ohne GB
*** wie Position 01.02.0020
D112 wie vor beschrieben, jedoch
Abhängehöhe:  bis max.18cm,
Befestigung:  Direktabhänger
Menge: 1,000 m²

**01.02.0050 Feuchtraumplatten (GKB-I) 2x12,5 mm als Zulage**
wie Vorposition, jedoch zweilagige Beplankung
mit GKB-I-Platten 2x12,5mm.
Menge: 15,000 m²

**01.02.0060 Feuerschutzplatte GKF als Zulage 1x12,5 mm**
*** Bedarfsposition ohne GB
Feuerschutzplatte GKF als Zulage 1x12,5mm
zu der Vorposition liefern und montieren.
Menge: 1,000 m²

**01.02.0070 Öffnung für Einbaustrahler (D127)**
Öffnung herstellen, einschl. Unterkonstruktion
verstärken, Belastung 0,4 KN zum Einbau von
Einbaustrahler, als Zulage für Unterdecke,
Durchmesser bis 200mm
Menge: 10,000 Stck

**01.02.0080 Randanschlüsse Dampfbremsfolie**
Randanschlüsse Dampfbremsfolie herstellen
Die vom Zimmermann oberseitig verlegte Dampfbremsfolie
ist in den Räumen unterseitig der Dachkonstruktion sach
und fachgerecht an die entsprechenden Materialien (Holz
/ Beton / Mauerwerk / Innenputz) mittels Klebstoff in
pastöser Form oder das entsprechende Klebeband zu
befestigen.
Menge: 285,000 m

**01.02.0090 Dampfbremsfolie**
Dampfbremsfolie liefern und fachgerecht auf der
Holzkonstruktion montieren.
Die Anschlüsse zum Rand/wand-Bereich sind
einzuschneiden und nach unten in den Raum hängen zu
lassen.
Der Anschluss an das Mauerwerk und die Holzbalken
selbst wird durch den Trocknbauer hergestellt.
Die CE-zertifizierte PE-Folie reiß- und durchstoßfest.

Technische Daten
Brandklasse E (EN 13501-1)
Temperaturbeständigkeit: -20 °C bis +60
Wasserdichte: wasserdicht (W1)
Sd-Wert: >100 m (EN- 1931)
Menge: 50,000 m²

#### Abschnitt 01.03 Sonderspachtelung

**01.03.0010 Zulage Sonderspachtelung Q3**
*** Bedarfsposition ohne GB
Zulage für die Verspachtelung von Gipskarton- flächen
in der Qualtitätsstufe 3 (Q3) gem.  Merkblatt Nr. 2 der
Industriegruppe Gipsplatten Bundesverband der Gips- u.
Gipsbauplatten-Industrie e.V.
Menge: 1,000 m²

**01.03.0020 Zulage Sonderspachtelung Q4**
*** Bedarfsposition ohne GB
Zulage für die Verspachtelung von Gipskarton- flächen
in der Qualtitätsstufe 4 (Q4) gem.  Merkblatt Nr. 2 der
Industriegruppe Gipsplatten Bundesverband der Gips- u.
Gipsbauplatten-Industrie e.V.
Menge: 1,000 m²

#### Abschnitt 01.04 Stundenlohnarbeiten

*Hinweis*
Der Auftragnehmer ist ohne vorherige Anmeldung u. ohne
vorheriger schriftliche Zustimmung durch den
Auftraggeber (AG) nicht berechtigt Tagelohnarbeiten
auszuführen.
Geleistete Tagelohnarbeiten, die vor Ausführung nicht
schriftlich durch den AG beauftragt/ genehmigt wurden,
werden nicht vergütet.

**01.04.0010 Stundenlohn Facharbeiter**
*** Bedarfsposition ohne GB
Für evtl. erforderliche Arbeiten, die nicht im
Leistungsverzeichnis erfaßt sind und gegen
Nachweis zur Ausführung kommen, werden
verrechnet für Facharbeiter
Menge: 1,000 Std

**01.04.0020 Stundenlohn Helfer**
*** Bedarfsposition ohne GB
Für evtl. erforderliche Arbeiten, die nicht im
Leistungsverzeichnis erfaßt sind und gegen
Nachweis zur Ausführung kommen, werden
verrechnet für Helfer
Menge: 1,000 Std

### Bereich 02 Am Stadtbad Haus 49

#### Abschnitt 02.01 Trockenbauarbeiten

**02.01.0010 Haus Nr. 49**
Baugleich zu Haus Nr. 47
Menge: 1,000 Stk

### Bereich 03 Am Stadtbad Haus 51

#### Abschnitt 03.01 Trockenbauarbeiten

**03.01.0010 Haus Nr. 51**
Baugleich zu Haus Nr. 47
Menge: 1,000 Stk

USt %: 19,00
